# CASALS Boca de extracción o impulsión de pequeños caudales BEIRM 80 77 mm

- Propiedad del archivo: CONSTRUNARIO
- Formato: FIEBDC-3/2012
- Programa: Construnario Versión 3.51
- Fecha de los precios: 10/03/2014
- Divisa: EUR

**CASFX10000716** u CASALS Boca de extracción o impulsión de pequeños caudales BEIRM 80 77 mm
Boca de extracción o de impulsión circular con pequeños caudales, regulable manualmente mediante un tornillo central. Material plástico resistente a la humedad y a los principales ácidos. Conexión sobre manguito estándar. Para locales terciarios. Montaje mural o en techo comunitarias.
