# CASALS Boca de extracción BEH 15/50

- Propiedad del archivo: CONSTRUNARIO
- Formato: FIEBDC-3/2012
- Programa: Construnario Versión 3.51
- Fecha de los precios: 10/03/2014
- Divisa: EUR

**CASFX10000675** u CASALS Boca de extracción BEH 15/50
Boca de extracción para sistema de ventilación higrorregulable con un regulador (que asegura la modulación del caudal) constituido de un elemento sensible a la humedad y de una compuerta rígida protegida por una rejilla que garantiza el caudal con una presión que varía entre 80 y 160 Pa.
