# CASALS Boca de extracción regulable BERM 125 124 mm

- Propiedad del archivo: CONSTRUNARIO
- Formato: FIEBDC-3/2012
- Programa: Construnario Versión 3.51
- Fecha de los precios: 10/03/2014
- Divisa: EUR

**CASFX10006240** u CASALS Boca de extracción regulable BERM 125 124 mm
Boca de extracción circular regulable manualmente mediante un tornillo central. Material: chapa de acero pintada. Ideal para viviendas comunitarias. Diámetros de conexión de 100 a 200mm.
