# CASALS Regulador de caudal CFR 125/75 120 mm

- Propiedad del archivo: CONSTRUNARIO
- Formato: FIEBDC-3/2012
- Programa: Construnario Versión 3.51
- Fecha de los precios: 10/03/2014
- Divisa: EUR

**CASFX10001416** u CASALS Regulador de caudal CFR 125/75 120 mm
Regulador de caudal constante circular con manguito y sistema autorregulable compuesto de una compuerta y de un muelle regulador que permite mantener un caudal constante con variaciones de presión entre 50 y 200 Pa. Aplicación para extracción o impulsión en ventilación y aire acondicionado.
