# RFS Variador de velocidad frecuencial

- Propiedad del archivo: CONSTRUNARIO
- Formato: FIEBDC-3/2012
- Programa: Construnario VersiĆ³n 3.51
- Fecha de los precios: 14/07/2015
- Divisa: EUR

| Código | Descripción |
|---|---|
| C1015CAS-11010301 | RFS Variador de velocidad frecuencial |
