# CASALS Pie soporte para ventiladores de baja presión S 15/18

- Propiedad del archivo: CONSTRUNARIO
- Formato: FIEBDC-3/2012
- Programa: Construnario Versión 3.51
- Fecha de los precios: 10/03/2014
- Divisa: EUR

**CAS960540100** u CASALS Pie soporte para ventiladores de baja presión S 15/18
Pie soporte para fijar los ventiladores centrífugos de baja presión a superficies planas. Los ventiladores del tamaño 7/7 (19/19) hasta 12/12 (33/33) llevan el accesorio S (pie soporte base) incluído en el precio
