# CASALS Pie soporte para ventiladores tubulares PO 50

- Propiedad del archivo: CONSTRUNARIO
- Formato: FIEBDC-3/2012
- Programa: Construnario VersiĆ³n 3.51
- Fecha de los precios: 10/03/2014
- Divisa: EUR

**CAS960001656** u CASALS Pie soporte para ventiladores tubulares PO 50
Pie soporte para ventiladores tubulares
