# CASALS Pie soporte inclinable para ventiladores tubulares de la serie HM PS 40

- Propiedad del archivo: CONSTRUNARIO
- Formato: FIEBDC-3/2012
- Programa: Construnario VersiĆ³n 3.51
- Fecha de los precios: 10/03/2014
- Divisa: EUR

**CAS960100101** u CASALS Pie soporte inclinable para ventiladores tubulares de la serie HM PS 40
Pie soporte inclinable para ventiladores tubulares de la serie HM
