# CASALS Soporte inclinado para ventiladores de tejado BTI 50

- Propiedad del archivo: CONSTRUNARIO
- Formato: FIEBDC-3/2012
- Programa: Construnario Versión 3.51
- Fecha de los precios: 10/03/2014
- Divisa: EUR

**CAS5087050xx** u CASALS Soporte inclinado para ventiladores de tejado BTI 50
Soporte inclinado para ventiladores de tejado HMTE y HTE. Inclinación bajo demanda. En el código, indicar el grado de inclinación en lugar de “xx”.
