# CASALS Descarga vertical para CTH KITV CTH 28-36

- Propiedad del archivo: CONSTRUNARIO
- Formato: FIEBDC-3/2012
- Programa: Construnario VersiĆ³n 3.51
- Fecha de los precios: 09/10/2012
- Divisa: EUR

**CAS500302800** u CASALS Descarga vertical para CTH KITV CTH 28-36
Accesorio para convertir el ventilador de tejado CTH en descarga vertical. Fabricado en acero galvanizado.
