# CASALS Descarga vertical para CTH KITV CTH 40-50

- Propiedad del archivo: CONSTRUNARIO
- Formato: FIEBDC-3/2012
- Programa: Construnario VersiĆ³n 3.51
- Fecha de los precios: 09/10/2012
- Divisa: EUR

**CAS500304000** u CASALS Descarga vertical para CTH KITV CTH 40-50
Accesorio para convertir el ventilador de tejado CTH en descarga vertical. Fabricado en acero galvanizado.
