# CASALS Soporte motor para ventiladores BV TM 39

- Propiedad del archivo: CONSTRUNARIO
- Formato: FIEBDC-3/2012
- Programa: Construnario Versión 3.51
- Fecha de los precios: 10/03/2014
- Divisa: EUR

**CAS960780100** u CASALS Soporte motor para ventiladores BV TM 39
Diseñado para montar el motor sobre el ventilador y tensar las correas.
