# CASALS Brida de conexión AC 80

- Propiedad del archivo: CONSTRUNARIO
- Formato: FIEBDC-3/2012
- Programa: Construnario Versión 3.51
- Fecha de los precios: 10/10/2012
- Divisa: EUR

**CAS962100100** u CASALS Brida de conexión AC 80
Para ventiladores axiales (aspiración y impulsión) y centrífugos (aspiración).
