# CASALS Brida de conexión circular para impulsión EI 40/16

- Propiedad del archivo: CONSTRUNARIO
- Formato: FIEBDC-3/2012
- Programa: Construnario Versión 3.51
- Fecha de los precios: 10/03/2014
- Divisa: EUR

**CAS962400111** u CASALS Brida de conexión circular para impulsión EI 40/16
Brida de conversión circular para ventiladores centrífugos de media y alta presión.
