# CASALS Marco brida de impulsión para ventiladores BD y BV MBI 9/5

- Propiedad del archivo: CONSTRUNARIO
- Formato: FIEBDC-3/2012
- Programa: Construnario Versión 3.51
- Fecha de los precios: 10/10/2012
- Divisa: EUR

**CAS251351691** u CASALS Marco brida de impulsión para ventiladores BD y BV MBI 9/5
BAJO DEMANDA: Pueden ser soldados por puntos en la boca de impulsión.
