# CASALS Marco cuadrado para ventiladores MC HB 50

- Propiedad del archivo: CONSTRUNARIO
- Formato: FIEBDC-3/2012
- Programa: Construnario VersiĆ³n 3.51
- Fecha de los precios: 10/03/2014
- Divisa: EUR

**CAS960003155** u CASALS Marco cuadrado para ventiladores MC HB 50
Para ventiladores HB.
