# CASALS Marco cuadrado para ventiladores MC HB 90

- Propiedad del archivo: CONSTRUNARIO
- Formato: FIEBDC-3/2012
- Programa: Construnario VersiĆ³n 3.51
- Fecha de los precios: 10/03/2014
- Divisa: EUR

**CAS960003160** u CASALS Marco cuadrado para ventiladores MC HB 90
Para ventiladores HB.
