# CASALS Cinta de aluminio AT 63

- Propiedad del archivo: CONSTRUNARIO
- Formato: FIEBDC-3/2012
- Programa: Construnario Versión 3.51
- Fecha de los precios: 10/03/2014
- Divisa: EUR

**CAS651520300** u CASALS Cinta de aluminio AT 63
Con sistema adhesivo acrílico resistente a altas temperaturas y con gran fuerza adhesiva para garantizar un pegado hermético. Aplicación multiuso para el recubrimiento y aislamiento en el sector del aire acondicionado y la climatización. Resistente a temperaturas de hasta 100ºC.
