# CASALS Brida antivibratoria 400ºC/2h BA-400 40 Ø 400 x 160

- Propiedad del archivo: CONSTRUNARIO
- Formato: FIEBDC-3/2012
- Programa: Construnario Versión 3.51
- Fecha de los precios: 10/03/2014
- Divisa: EUR

**CAS960002054** u CASALS Brida antivibratoria 400ºC/2h BA-400 40 Ø 400 x 160
Evita la transmisión de vibraciones a la instalación. Homologada según la Norma Europea EN 12101-3 400ºC/2h.
