# CASALS Brida antivibratoria JE 45

- Propiedad del archivo: CONSTRUNARIO
- Formato: FIEBDC-3/2012
- Programa: Construnario Versión 3.51
- Fecha de los precios: 10/03/2014
- Divisa: EUR

**CAS300719201** u CASALS Brida antivibratoria JE 45
Junta elástica para remachar entre el ventilador y el conducto. Evita la transmisión de vibraciones. Dimensiones: dos bandas metálicas de 45mm, una banda elástica de 60mm.
