# CASALS Tapa ciega aspiración TCA12

- Propiedad del archivo: CONSTRUNARIO
- Formato: FIEBDC-3/2012
- Programa: Construnario Versión 3.51
- Fecha de los precios: 10/03/2014
- Divisa: EUR

**CAS960001122** u CASALS Tapa ciega aspiración TCA12
Permite personalizar la posición y forma de la aspiración.
