# CASALS Tapa ciega aspiración TCA13

- Propiedad del archivo: CONSTRUNARIO
- Formato: FIEBDC-3/2012
- Programa: Construnario Versión 3.51
- Fecha de los precios: 10/03/2014
- Divisa: EUR

**CAS960001123** u CASALS Tapa ciega aspiración TCA13
Permite personalizar la posición y forma de la aspiración.
