# CASALS Tapa de aspiración / impulsión circular TIAC 16 Ø 500

- Propiedad del archivo: CONSTRUNARIO
- Formato: FIEBDC-3/2012
- Programa: Construnario Versión 3.51
- Fecha de los precios: 10/03/2014
- Divisa: EUR

**CAS960001366** u CASALS Tapa de aspiración / impulsión circular TIAC 16 Ø 500
Para conexión a conductos circulares.
