# CASALS Codo para ventiladores MBRLP CP 561

- Propiedad del archivo: CONSTRUNARIO
- Formato: FIEBDC-3/2012
- Programa: Construnario Versión 3.51
- Fecha de los precios: 10/03/2014
- Divisa: EUR

**CAS960002102** u CASALS Codo para ventiladores MBRLP CP 561
Codo a 90º para salida vertical. Utilizados con frecuencia en cabinas de pintura.
