# CASALS Silenciador circular SIL-C 450/450

- Propiedad del archivo: CONSTRUNARIO
- Formato: FIEBDC-3/2012
- Programa: Construnario Versión 3.51
- Fecha de los precios: 10/03/2014
- Divisa: EUR

**CAS960045045** u CASALS Silenciador circular SIL-C 450/450
Para atenuación del nivel sonoro del ventilador y para acoplar a ventiladores y tuberías circulares. Válidos para montar en aspiración o impulsión en función del diámetro del tubo correspondiente o bien adaptado al diámetro de una brida opcional. Preguntar a Casals Ventilación. • Carcasa de acero con espesor de 0,8mm para diámetros de hasta 1250mm; y 1mm para diámetros superiores. • Embocadura del silenciador con insertos roscados. • Aislante acústico de lana de roca de 70Kg/m3 con malla metálica microperforada que protege la fibra de vidrio de la erosión. Aislamiento resistente al fuego M0. • Ensayo de atenuación realizado según la normativa ISO 7235. • Taladros acorde a la normativa Eurovent. • Los SIL-CN están dotados de un núcleo interior que aumenta la atenuación del silenciador.
