# REG Regulador de velocidad manual monofásico

- Propiedad del archivo: CONSTRUNARIO
- Formato: FIEBDC-3/2012
- Programa: Construnario Versión 3.51
- Fecha de los precios: 10/10/2012
- Divisa: EUR

| Código | Descripción |
|---|---|
| C1015CAS-1210021 | REG Regulador de velocidad manual monofásico |
