# BA-400 Brida antivibratoria 400ºC/2h

- Propiedad del archivo: CONSTRUNARIO
- Formato: FIEBDC-3/2012
- Programa: Construnario Versión 3.51
- Fecha de los precios: 11/10/2012
- Divisa: EUR

| Código | Descripción |
|---|---|
| C1015CAS-1406036 | BA-400 Brida antivibratoria 400ºC/2h |
