# RI Rejilla de impulsiĆ³n para ventiladores BD y BV

- Propiedad del archivo: CONSTRUNARIO
- Formato: FIEBDC-3/2012
- Programa: Construnario VersiĆ³n 3.51
- Fecha de los precios: 11/10/2012
- Divisa: EUR

| Código | Descripción |
|---|---|
| C1015CAS-2303036 | RI Rejilla de impulsiĆ³n para ventiladores BD y BV |
