# RA-RAI Rejilla de aspiración para ventiladores centrífugos

- Propiedad del archivo: CONSTRUNARIO
- Formato: FIEBDC-3/2012
- Programa: Construnario Versión 3.51
- Fecha de los precios: 11/10/2012
- Divisa: EUR

| Código | Descripción |
|---|---|
| C1015CAS-2606024 | RA-RAI Rejilla de aspiración para ventiladores centrífugos |
