# RP0 Rejilla de protección en impulsión para ventiladores helicoidales

- Propiedad del archivo: CONSTRUNARIO
- Formato: FIEBDC-3/2012
- Programa: Construnario Versión 3.51
- Fecha de los precios: 11/10/2012
- Divisa: EUR

| Código | Descripción |
|---|---|
| C1015CAS-2701024 | RP0 Rejilla de protección en impulsión para ventiladores helicoidales |
