# RFS Variador de velocidad frecuencial

- Propiedad del archivo: CONSTRUNARIO
- Formato: FIEBDC-3/2012
- Programa: Construnario VersiĆ³n 3.51
- Fecha de los precios: 11/10/2012
- Divisa: EUR

| Código | Descripción |
|---|---|
| C1015CAS-2704021 | RFS Variador de velocidad frecuencial |
