# Bona Traffic HD Satinado - Garrafa 4, 95 litros

- Propiedad del archivo: CONSTRUNARIO
- Formato: FIEBDC-3/2012
- Programa: Construnario Versión 3.51
- Fecha de los precios: 27/06/2013
- Divisa: EUR

**WT155346001** l Bona Traffic HD Satinado - Garrafa 4, 95 litros
Bona Traffic HD es un nuevo barniz al agua 100% de poliuretano, de 2 componentes, para el tratamiento de superficies de suelos de madera de áreas comerciales o en las que se exija una resistencia al desgaste máxima. El barniz Bona Traffic HD, que tiene un nivel de COV inferior al 4%, cumple los requisitos de todas las certificaciones medioambientales, por lo que es un producto homologado tanto por el DIBt como por la GreenGuard. Características: - Resistencia al desgaste 1-2 mg/100 revoluciones (SIS923509). - Tiempos de secado de 2-3 horas para lijar o barnizar, se puede hacer un uso moderado del suelo a las 24 horas consiguiendo su dureza total a los 7 días. - Rendimiento: de 8 a 10 m²/litro (120-100 g/m²) por capa. - Embalaje: 3 garrafas de 4,95 litros x caja.
