# Bona Sportive Paint verde - Bote 1, 75 litros

- Propiedad del archivo: CONSTRUNARIO
- Formato: FIEBDC-3/2012
- Programa: Construnario Versión 3.51
- Fecha de los precios: 27/06/2013
- Divisa: EUR

**WC440155001** l Bona Sportive Paint verde - Bote 1, 75 litros
Bona Sportive Paint es una pintura especial para pintar las líneas y marcas deportivas reglamentarias para su aplicación sobre suelos deportivos de madera acabados. Se puede usar para pintar las líneas de delimitación, pero también para completar los límites de la pista de juego y las zonas. Disponible en ocho vivos colores que pueden mezclarse para obtener una gama interminable de tonos. Características: - Excelente fluidez y nivelación. - Excelente opacidad y capacidad de ocultación. - Reduce el tiempo de trabajo (secado rápido y no precisa lijado antes de recubrir). - Excelentes propiedades de adhesión. - Inodoro. - Cantidad de aplicación: 6 a 10 m²/l por capa = de 120 a 200 metros de línea de 50 mm de ancho. - Embalaje: 2 botes de 1,75 litros x caja.
