# Reactancia para lámpara de vapor de sodio baja presión Exterior VSE 15/22-3T-D 150W 230V

- Propiedad del archivo: CONSTRUNARIO
- Formato: FIEBDC-3/2012
- Programa: Construnario Versión 1.9
- Fecha de los precios: 28/04/2014
- Divisa: EUR

**6110390-ELT** u Reactancia para lámpara de vapor de sodio baja presión Exterior VSE 15/22-3T-D 150W 230V
Reactancias para lámparas de vapor de sodio para interperie. Exterior, bajo factor de potencia VSE 15/22-3T-D 150W 230V Encapsuladas en resina de poliuretano IP63. Disponibles bajo pedido con protección térmica en la reactancia. Se pueden fabricar para tensiones de 220 ó 240V y frecuencias de 50 ó 60Hz. Conforme Œ.
