# Lámparas incandescentes con terminal -N. Amarilla 12V, 35 mA

- Propiedad del archivo: CONSTRUNARIO
- Formato: FIEBDC-3/2012
- Programa: Construnario Versión 2.11
- Fecha de los precios: 25/05/2015
- Divisa: EUR

**1676 02** u Lámparas incandescentes con terminal -N. Amarilla 12V, 35 mA
- Para interruptores, conmuntadores, cruzamientos, interruptores bipolares, mecanismos dobles, pulsadores excepto referencias: 503404, 503808. - Embalaje: 10 unidades x caja.
