# Pulsadores 10A, 250V. Unipolar, dos circuitos diferentes alternativos

- Propiedad del archivo: CONSTRUNARIO
- Formato: FIEBDC-3/2012
- Programa: Construnario VersiĆ³n 2.11
- Fecha de los precios: 25/05/2015
- Divisa: EUR

**5035 01** u Pulsadores 10A, 250V. Unipolar, dos circuitos diferentes alternativos
- Embalaje: 10 unidades x caja.
