# Lámparas E14, 230V. Lámpara incandescente para piloto para tapa alta

- Propiedad del archivo: CONSTRUNARIO
- Formato: FIEBDC-3/2012
- Programa: Construnario Versión 2.11
- Fecha de los precios: 25/05/2015
- Divisa: EUR

**1610 13** u Lámparas E14, 230V. Lámpara incandescente para piloto para tapa alta
- Embalaje: 10 unidades x caja.
