# Marcos para teclados KNX. Antracita. Serie Berker S.1

- Propiedad del archivo: CONSTRUNARIO
- Formato: FIEBDC-3/2012
- Programa: Construnario Versión 2.11
- Fecha de los precios: 25/05/2015
- Divisa: EUR

**1309 99 49** u Marcos para teclados KNX. Antracita. Serie Berker S.1
- No es válido para montaje en superficie. - Montaje vertical. - Embalaje: 10 unidades x caja.
