# Marco para teclados KNX. Aluminio dorado/blanco polar. Serie Berker B.3

- Propiedad del archivo: CONSTRUNARIO
- Formato: FIEBDC-3/2012
- Programa: Construnario Versión 2.11
- Fecha de los precios: 25/05/2015
- Divisa: EUR

**1309 30 46** u Marco para teclados KNX. Aluminio dorado/blanco polar. Serie Berker B.3
- No es válido para montajes en superficie. - Montaje vertical. - Embalaje: 1 unidad x caja.
