# Tecla 5 indicadores luminosos y portaetiquetas grande. Blanco, brillo. Series Berker S.1, B.3, B.7

- Propiedad del archivo: CONSTRUNARIO
- Formato: FIEBDC-3/2012
- Programa: Construnario VersiĆ³n 2.11
- Fecha de los precios: 25/05/2015
- Divisa: EUR

**1696 89 82** u Tecla 5 indicadores luminosos y portaetiquetas grande. Blanco, brillo. Series Berker S.1, B.3, B.7
- Portaetiquetas 50,8x25,5 mm. - Etiquetas de 12 mm alto. - Embalaje: 10 unidades x caja.
