# Reactancia para lámp.de vapor de sodio alta presión Clase II IP54 VSE 7/23-C2-AI-AF 70W230V

- Propiedad del archivo: CONSTRUNARIO
- Formato: FIEBDC-3/2012
- Programa: Construnario Versión 1.9
- Fecha de los precios: 28/04/2014
- Divisa: EUR

**6210310-ELT** u Reactancia para lámp.de vapor de sodio alta presión Clase II IP54 VSE 7/23-C2-AI-AF 70W230V
Reactancias para lámparas de vapor de sodio para Interior Compacto, alto factor de potencia Clase II, con arrancador digital temporizado, IP54 VSE 7/23-C2-AI-AF 70W230V Encapsuladas en resina de poliuretano en envolvente de material termoplástico. Se pueden fabricar para tensiones de 220 ó 240V y frecuencias de 50 ó 60Hz. Conforme Œ. Certificados.
