# Conjunto LG Silver Deco, modelo P18EL.SS2, de 5.000 W en frío y 5.800 W en calor. (A++/A+)

- Propiedad del archivo: CONSTRUNARIO
- Formato: FIEBDC-3/2012
- Programa: Construnario Versión 1.9
- Fecha de los precios: 12/06/2014
- Divisa: EUR

**P18EL.SSC** Conjunto LG Silver Deco, modelo P18EL.SS2, de 5.000 W en frío y 5.800 W en calor. (A++/A+)
Conjunto LG Silver Deco, modelo P18EL.SS2, bomba de calor inverter. Interior: P18EL.NS2 Exterior: P18EL.UL2. Refrigerante R-410A, de 5 kW de potencia frigorífica nominal y 5.8 kW de potencia calorífica nominal. Consumo nominal en frío 1.562 W, y en calor 1.611 W. SEER/SCOP: 6.1/4 (A++/A+) Caudal de aire máximo unidad interior, 1.140 m3/h. Caudal de aire máximo unidad exterior, 3.000 m3/h. Dimensiones unidad interior 1090X330X248 mm; unidad exterior, 770x545x288 mm. Peso: 14 Kg unidad interior y 34 Kg unidad exterior. Nivel sonoro: ud. interior de 29/35/40/42 dBA a 1 m y ud. exterior 51 dBA a 1 m. Sistema purificador de aire mediante el exclusivo filtro Neo Plasma. Protección oro anticorrosión en la unidad exterior. Jet Cool. Función noche. Programador marcha/paro 24 horas. Rearranque automático. Autolimpieza. Distancias de interconexión de 20 m de longitud total y 10 m de desnivel. Líneas frigoríficas de 1/4" para líquido y 1/2" para gas. Incluye control remoto inalámbrico.
