# Antares 15 – 3P (3 tipos de agua: fría, del tiempo y con gas)

- Propiedad del archivo: CONSTRUNARIO
- Formato: FIEBDC-3/2012
- Programa: Construnario Versión 3.51
- Fecha de los precios: 31/05/2013
- Divisa: EUR

**3213030001** u Antares 15 – 3P (3 tipos de agua: fría, del tiempo y con gas)
- Sistema compacto: enfriador-carbonatador y tirador, todo en un solo cuerpo, sobre encimera. - El sistema debe instalarse con un sistema de tratamiento de agua adecuado a la calidad de agua a tratar. Características: - Alimentación eléctrica: 230 V – 50 Hz - Peso: 37 Kg - Compresor: 1/5 H.P. - Gas Refrigerante: R134a - Material Serpentines: Inox AISI 304 - Capacidad Erogación: 87 L - Banco de hielo: 7,5 Kg - Condensación: aire - Depósito: 15 L - Bomba Carbonatador: 200 L/h - Bomba Recirculación: 3,6 m - Capacidad Erogación Soda: 2,5 L/min - Capacidad Refrigerante: 232 W 200 Kcal/h - Manoreductor de presión para botella de CO2
