# Tornado Evolution 15 Flexa 2P – SG (2 tipos de agua: fría y del tiempo)

- Propiedad del archivo: CONSTRUNARIO
- Formato: FIEBDC-3/2012
- Programa: Construnario Versión 3.51
- Fecha de los precios: 31/05/2013
- Divisa: EUR

**3213000001** u Tornado Evolution 15 Flexa 2P – SG (2 tipos de agua: fría y del tiempo)
El sistema debe instalarse con un sistema de tratamiento de agua adecuado a la calidad de agua a tratar. Características: - Alimentación eléctrica: 230 V – 50 Hz - Peso: 27 Kg - Compresor: 1/5 H.P. - Gas Refrigerante: R134a - Material Serpentines: Inox AISI 304 - Capacidad Erogación: 70 L - Banco de hielo: 7 Kg - Condensación: aire - Depósito: 14 L - Bomba Carbonatador: 200 L/h - Bomba Recirculación: 3,6 m - Capacidad Erogación Soda: 2,5 L/min - Capacidad Refrigerante: 232 W 200 Kcal/h Columna Dispensing Flexa, iluminada para instalar empotrada o en soporte barra.
