# Modelo AP-7500: 22.500 L/día

- Propiedad del archivo: CONSTRUNARIO
- Formato: FIEBDC-3/2012
- Programa: Construnario Versión 3.51
- Fecha de los precios: 31/05/2013
- Divisa: EUR

**5115000012** u Modelo AP-7500: 22.500 L/día
Características del modelo: - Membranas: 4040 / Número: 5. - Producción TDS=6000 ppm: 22.000 l/día. - Presión de trabajo: 7,5 – 12 bar. - Motor: 1,5 kW. - Límite de salinidad en agua de entrada: 6.000 ppm. Características de la serie: - Montada en estructura de fibra de vidrio anti-corrosivo con ruedas para facilitar su transporte e instalación. - Filtro Big White 10” Gordo un cartucho de sedimentos de 1 micra. - Electroválvula de entrada de baja presión. - Membranas de ósmosis TFC 40-40 TORAY. - Bomba de alta presión centrífuga vertical en acero inoxidable 316. - Sistema de autolimpieza de membrana “flushing”. - Manómetros de acero inoxidable con glicerina: o Cuatro manómetros de control de la prefiltración. o Un manómetro de presión de trabajo. - Válvulas de acero inoxidable para regulación de caudales de agua permeada, rechazo y recirculación. - Tres caudalímetros para medición de agua permeada, rechazo y recirculación. - Circuito de recirculación incorporado. Autómata de control integral: controla los parámetros de funcionamiento del equipo y anomalías externas e internas del sistema. Display electrónico indicador de: - Calidad de agua, medidor de conductividad en microsiemens para medición de agua permeada. - Paro por tanque de agua producto lleno. - Sistema de autolavado de membrana automático por flushing. - Paro por lavado de prefiltros de botella. - Paro de seguridad del equipo por defecto del agua en la entrada o baja presión a la entrada. - Paro por alta conductividad del agua de aporte. - Variador electrónico de frecuencia. - Sistema de lavado de membrana con agua osmotizada (bomba y tanque).
