# Modelo UO ED-170: 150 L/h

- Propiedad del archivo: CONSTRUNARIO
- Formato: FIEBDC-3/2012
- Programa: Construnario Versión 3.51
- Fecha de los precios: 31/05/2013
- Divisa: EUR

**5110010875** u Modelo UO ED-170: 150 L/h
Características del modelo: - Membranas: 4040 / Número: 1. - Producción a 7 bar: 153 l/hora. - Producción a 4 bar: 261 l/hora. - Presión de trabajo: 13 – 15 bar. - Motor: 2,2 kW. Modelo semi-industrial para aplicación en agua potable, previamente descalcificada. Permeado con producción directa hasta 7 bar sin necesidad de instalar depósito posterior al equipo. Diseño unidad: - Bancada en acero inoxidable y panel frontal en plástico para alojamiento de instrumentación y control. - Filtro con cartucho de 5 micras con manómetros de pérdida de carga. - Bomba de alta presión rotativa. - Membranas de arrollamiento en espiral (PA/PS). - Contenedores reforzados con fibra de vidrio y con liner interior de PVC. - Acumulador para presurización del permeado hasta 7 bar. Válvulas e instrumentación: - Válvula solenoide de entrada. - Presostatos agua alimentación y permeado. - Rotámetros permeado y concentrado. - Manómetros resistentes a la vibración para la bomba y presión de concentrado. - Válvulas de acero inoxidable para ajustar caudal de permeado y concentrado. - Válvula solenoide para recirculación del permeado o suministro permeado. Opcional - Unidad de monitorización continua de dureza (Limitron) Programador: RO 1000 Conversión Plantas TDS= 1000 ppm: 80% Conversión Plantas TDS= 2000 ppm: 50-60%
