# Aqualine RO ALFA 1040: 40-50 m3/día

- Propiedad del archivo: CONSTRUNARIO
- Formato: FIEBDC-3/2012
- Programa: Construnario Versión 3.51
- Fecha de los precios: 31/05/2013
- Divisa: EUR

**5113000005** u Aqualine RO ALFA 1040: 40-50 m3/día
- Membranas: 4040 / Número: 10. - Producción: 40-50 m3/día. - Modelo bomba: Gfoss-ksb 2,2 kW Características técnicas: - Contenedores reforzados con fibra de vidrio o acero inoxidable AISI 304. - Membranas de arrollamiento en espiral (PA/PS). - Bomba centrífuga de alta presión multi-etapas en acero inoxidable AISI 304 o AISI 316. - Bancada en acero inoxidable o acero al carbono pintada en epoxy ST-37. - Filtro cartuchos 5 micras. - Tuberías de baja presión U-PVC PN 16. - Tuberías de alta presión en acero inoxidable AISI 304. - Válvula solenoide de entrada o válvula eléctrica de mariposa actuada. - Válvulas reguladoras en salida de bomba y línea desagüe. - Presostatos de baja y alta. - Rotámetros permeado y desagüe. - Manómetros de glicerina. - Conductivímetro línea de permeado (0-2000 µS/cm). - pHmetro permeado (opcional). - Sistema auto-flushing. - Lavado automático y sistema de limpieza (opcional). - Interruptor On-Off. - Programador con alarma y leds de operación. - Panel PLC de control y operación (opcional). - 380V/50Hz/3pH. - Panel de control IP56.
