# Modelo UO 8500 KR: 204 m3/día

- Propiedad del archivo: CONSTRUNARIO
- Formato: FIEBDC-3/2012
- Programa: Construnario Versión 3.51
- Fecha de los precios: 31/05/2013
- Divisa: EUR

**5110010886** u Modelo UO 8500 KR: 204 m3/día
Membranas: 8040/4040 Número: 7/7 Producción TDS=1000 ppm: 8.500 L/h. Conversión: 90%. Presión de trabajo: 16 bar. Motor: 11 Kw. Diseño unidad: - Bancada de acero inoxidable para alojamiento de instrumentación y control. - Filtro con cartucho de 5 micras. - Bomba Grundfos centrífuga de alta presión multi-etapas. - Membranas de arrollamiento en espiral (PA/PS). Montaje horizontal. - Contenedores reforzados con fibra de vidrio y liner interior de PVC. Válvulas e instrumentación: - Válvula toma de muestra de alimentación y permeado para cada contenedor. - Válvula solenoide de entrada producción (=6.000 L/h). Válvula de diafragma (producción >6.000 L/h). - Manómetros pérdida de carga en el filtro del cartucho. - Presostato agua alimentación. - Manómetros resistentes a la vibración para la bomba, presión de operación y de concentrado. - Rotámetros permeado, permeado-KR, concentrado y recirculación de concentrado. - Válvulas de acero inoxidable para ajustar el caudal de permeado, concentrado y recirculación de concentrado. - Lectura conductividad permeado y recirculación del permeado-KR (etapa nanofiltración) con compensación de temperatura. - Incluye sistema flushing con agua bruta comandado por el programador. Opcional: - Unidad de monitorización continua de dureza (limitron). - Recirculación permeado (como sistema de seguridad). - Unidad de limpieza manual. Programador: RO5000
