# Modelo UO 2500 SW: 60 m3/día

- Propiedad del archivo: CONSTRUNARIO
- Formato: FIEBDC-3/2012
- Programa: Construnario Versión 3.51
- Fecha de los precios: 31/05/2013
- Divisa: EUR

**5110020662** u Modelo UO 2500 SW: 60 m3/día
Características del modelo: - Membranas: 8040 / Número: 4. - Producción: 2500 L/h. - Conversión: 33%. - Presión de trabajo: 65 bar. - Motor: 22 kW. Equipo para tratamiento de agua de mar con flushing con agua de permeado. Diseño unidad: - Bancada en acero inoxidable con base para alojamiento de instrumentación y control. - Cabinet de control con interruptor principal de paro y conmutador eléctrico para control de la bomba de alta presión. - Filtro con cartucho de 10 micras nominal / 10 micras absolutas. - Bomba de pistón de alta presión con tubo flexible de presión y sistema a prueba de fallos de seguridad por sobrepresión. - Membranas de arrollamiento en espiral (PA/PS) para agua de mar. - Contenedores reforzados con fibra de vidrio y con liner interior de PVC. - Ciclo automatizado de flushing con permeado. - Punto de inyección integrado para post-cloración. Válvulas e instrumentación: - Válvula para automatización de la operación / permeado. - Manómetros pérdida de carga en el filtro de cartucho. - Presostato agua alimentación. - Manómetros resistentes a la vibración para operación y presión concentrado. - Rotámetros permeado y concentrado. - Lectura conductividad permeado. Opcional: - Bomba con variador de frecuencia. Programador: RO 1000.
