# Modelo UO 5000 SW: 120 m3/día

- Propiedad del archivo: CONSTRUNARIO
- Formato: FIEBDC-3/2012
- Programa: Construnario Versión 3.51
- Fecha de los precios: 09/05/2013
- Divisa: EUR

**5110020663** u Modelo UO 5000 SW: 120 m3/día
Características del modelo: - Membranas: 8040 / Número: 8. - Producción: 5.000 L/h. - Conversión: 33%. - Presión de trabajo: 65 bar. - Motor: 30 kW. Equipos para aplicación en agua de mar con flushing con agua de permeado. Diseño unidad: - Bancada en acero inoxidable y panel en plástico para alojamiento de instrumentación y control. - Cabinet de control con interruptor principal de paro y conmutador eléctrico para control de la bomba de alta presión. - Filtro con cartucho de polipropileno de 5 micras. - Bomba de alta presión con variador de frecuencia y sistema de recuperación de energía. - Membranas de arrollamiento en espiral (PA/PS) para agua de mar. - Contenedores reforzados con fibra de vidrio y con liner interior de PVC. - Ciclo automatizado de flushing con permeado. - Punto de inyección integrado para post-cloración. Válvulas e instrumentación: - Válvula para automatización de la operación equilibrando el rendimiento con la bomba de alta presión con el sistema de recuperación de energía. - Manómetros pérdida de carga en el filtro de cartucho. - Presostato agua alimentación. - Manómetros resistentes a la vibración para operación y presión concentrado. - Lectura conductividad permeado. Programador: RO 1000
